# Amphibienschutz Saarland 2027
Angebotsaufforderung (GAEB 90, DA83)
Eröffnung: 11.11.26 11:30
Ende der Zuschlagsfrist: 11.12.26
Währung: EUR
Auftraggeber: Landesbetrieb für Straßenbau

## Los 4 SM Merzig
Datum: 21.10.26

### Abschnitt 00 SM Merzig

#### Unterabschnitt 00.00 Amphibienschutzanlagen Land

**00.00.0001 mob. Amphibienschutzzaun aufstellen**
Mobiler Amphibienschutzzaun des LfS in fertiger Arbeit
an Landstraßen aufstellen.
Der Zaun mit allen Einzelteilen ist an den jeweiligen
Lagerstätten der SAM / SM's zu übernehmen.
Anwendung finden überwiegend Produkte der Firma
Maibach.

Der Zaun ist mit lückenlosem Fugen- und Bodenschluß,
sowie Übersteigschutz standfest aufzustellen.
Pfostenabstand mindestens 2,00 Meter.
Die Laufsohle ist zu planieren.
Ein durchgängiger dichter Abschluss zum Boden muss
gewährleistet sein.
Einsatz von Heringe und eingraben des Zauns.
Seitliche Abspannungen sind nach Bedarf einzubauen.
Ist zur Dichtigkeit Füllsand von Nöten, so wird deren
Ausbringung gesondert vergütet.
Menge: 2685,000 m

**00.00.0002 Eimer eingraben**
Fangeimer eingraben.
Alle 10 bis 12 Meter ist ein Eimer zu setzen.
Unter Beachtung der Leitfähigkeit des Zauns sind die
Eimer zu postieren.
Der Eimerrand muss bodeneben sein, so dass für die
Amphibien kein Hindernis entsteht.
Ausstiegshilfe (z.B. rauer Ast) für Kleinsäuger in den
Eimer stellen.
Menge: 268,000 St

**00.00.0003 Füllsand ausbringen**
Füllsand als Dichtmaterial zum Boden.
Ist ein eingraben des Zauns nicht möglich, bzw. nicht
ausreichend, ist Füllsand einzusetzen.
Der Sand muss chemisch rein und unbelastet sein.
Auf eine Strecke von 1,00 Meter Folie ist
ca. ein 10-ltr-Eimer Sand auszubringen.
D. h. 1,00 m3 Sand reicht für eine Strecke von
ca. 150 Meter.
Abgerechnet wird nach Volumen ausgebrachter Sand pro
Anlage.
Lieferscheine / Wiegescheine sind im Original dem AG zu
übergeben.
Menge: 38,000 m3

**00.00.0004 mob. Amphibienschutzzaun einziehen**
Mobiler Amphibienschutzzaun des LfS an Landstraßen
abbauen, säubern und ordnungsgemäß, nach Anlagen
sortiert, nach Weisung der zuständigen SAM / SM
einlagern.

Die Örtlichkeit ist weitgehend in den ursprünglichen
Zustand wieder zurückzuversetzen.
Der Boden ist einzuebnen.
Überschüssiger Füllsand ist aufzunehmen, geht in
Eigentum des AN über und ist ordnungsgmäß zu entsorgen.

Schadhaftes Material ist zu dokumentieren und eine
entsprechende Liste der SAM / SM zu übergeben.
Menge: 2685,000 m

**00.00.0005 Eimer einziehen**
Fangeimer ausgraben, säubern, und ordnungsgemäß, nach
Anlagen sortiert, nach Weisung der zuständigen SAM / SM
einlagern.

Die Löcher nach Entfernen der Eimer verfüllen und
einebnen.
Menge: 268,000 St

**00.00.0006 mob. Amphibienschutz. kontrollieren**
Funktionszustand des mobilen Amphibienschutzzaun des
LfS an Landstraßen überprüfen.
Laub, Äste und sonstige funktionshindernde Gegenstände
entfernen und evtl. Heringe, Pfosten usw. richten oder
erneuern.
Querstreben und Spannseile funktionsgerecht
wiederherstellen.
Abgerechnet wird der kontrollierte lfd.-Meter einer
Anlage.

Wird Füllsand notwendigerweise neu ausgebracht, findet
die Pos. "Füllsand ausbringen" Anwendung.
Menge: 2685,000 m

**00.00.0007 stationärer Amphibiensch. reinigen**
Zustand der stationären Amphibienschutzanlage an
Landstraßen auf seine Funktionstüchtigkeit überprüfen
und reinigen.
Laub, Äste und sonstige funktionshindernde Gegenstände
in händiger Arbeit unter Einsatz von handgeführten
Werkzeugen, wie 2-Hand-Heppe, Gartenrechen usw.
entfernen.
Kleinere Instandsetzungsarbeiten, die ohne größere
Gerätschaften durchführbar sind, erledigen.
Größere Schäden sind aufzunehmen und der zuständigen
SAM / SM unverzüglich zu melden.
Abgerechnet wird der kontrollierte, bzw. gereinigte
lfd.-Meter einer Anlage.
Menge: 2400,000 m

**00.00.0008 Klapp-VZ auf- oder zuklappen**
Verkehrszeichen, wie 101, 1006-37 usw. welches in Bezug
zur Amphibienwanderung steht, auf- oder zuklappen.
Eine Steighilfe, wie z.B. Leiter, ist vorzuhalten.
Anweisung erfolgt durch den AG. Abgerechent wird pro
auf- oder zugeklapptes VZ.
Menge: 40,000 St

#### Unterabschnitt 00.01 Pflegemaßnahmen Landesstraßen

**00.01.0001 Trasse freimähen**
Trasse zum Aufbau des mobilen Amphibienzauns freimähen.
Trassenbreite = 2,00 Meter

Bodennaher Schnitt von Gräser, Ausschüsse von Gehölzen
bis zu einem Durchmesser von 1,00 cm, aufkommende
Dornenhecken von Weißdorn, Schwarzdorn und dergleichen
bis zu einer Wuchshöhe von 1,25 Meter.

Einsatz von Mähgeräten aller Art, auch Mulcher.

Das Mäh-, bzw. Mulchgut ist so zu verteilen, dass die
Trasse des Amphienzauns frei von Schnittgut ist.

Im Einheitspreis sind alle Personal-, sowie
Gerätekosten einzurechnen.
Abgerechnet wird die gemähte Fläche.
Menge: 11000,000 m2

**00.01.0002 stationärer Amphibienschutz. freim.**
stätionäre Amphibienschutzanlagen von überhängenden
langwüchsigen Gräsern und dergleichen befreien.

Gassenbildung beidseitig der Schutzanlage von jeweils
100 cm Breite.

Motorbetriebene Gerätschaften, wie Freischneider sind
möglich, jedoch muss die Amphienschutzanlage frei von
Mähgut anzutreffen sein.
Manuelle Gerätschaften, wie Heidesense, können auch
Anwendung finden.

Es ist eine punkuelle, sowie auch eine laufende
Bearbeitung möglich.
Abgerechnet wird die tatsächlich freigemähte Fläche

Im Einheitspreis sind alle Personal-, sowie
Gerätekosten einzurechnen.
Menge: 4800,000 m2

**00.01.0003 Hecken entfernen**
Hecken und Büsche punktuell oder flächig entfernen,
die in das Lichtraumprofil von Amphibienanlagen ragen.
Dies können sein: Schwarzdorn, Weißdorn, Haselnus,
Weidenausschläge und dergleichen.
Höhe = bis 3,00 Meter
Es wird flächig abgerechnet.
Zur Flächenermittlung sind die äußersten Ränder einer
Hecke, bzw. Busches (welche entfernt werden) maßgebend.

Der Gehölzschnitt geht in Eigentum des AN über und ist
von der Baustelle zu entfernen.

Einzusetzende Maschinen sind Motorsägen,
Freischneidgeräte usw.

Im Einheitspreis sind alle Personal-, sowie
Gerätekosten einzurechnen.
Menge: 350,000 m2

**00.01.0004 Lichtraumprofil freischneiden**
Einseitiger Schnitt an Hecken und Büschen, an Bäumen
usw. durchführen, so dass das Lichtraumprofil von
Amphibienanlagen frei von überhängenden Ästen und
dergleichen ist.
Schnitthöhe bis zu 6,00 Meter.

Einzusetzende Maschinen sind Motorsäge, Hochentaster
usw.
Der Gehölzschnitt geht in Eigentum des AN über und ist
von der Baustelle zu entfernen.

Im Einheitspreis sind alle Personal-, sowie
Gerätekosten einzurechnen.
Abgerechnet wird der lfd.-Meter.
Menge: 500,000 m

**00.01.0005 Betonrinne reinigen**
Betonrinne für Amphibien mit befahrbarer
Gitterrostabdeckung reinigen.

Abgerechnet wird der lfd.-Meter.
Menge: 100,000 m

**00.01.0006 statio. Schutzanl. v. Laub befreien**
Stationäre Amphibienschutzanlagen von überlagernder
Laubschicht befreien.
Laub ist beidseitig der Anlage bis zu jeweils 200 cm
aufzunehmen.
Im direkten Bereich der Amphibienschutzanlage ist eine
Laubschichtdicke von ca. 0 cm bis 20 cm möglich.
Im zu säubernden Bereich sind Steine, Äste und
dergleichen ebenfalls zu beseitigen.
Die vor genannten zu beseitigenden Materialien (Laub,
Steine, Äste usw.) gehen in Eigentum des AN über und
sind ordnungsgemäß zu entsorgen.

Die Reinigung kann manuell oder aber durch Einsatz
einer Kehrmaschine mit Absaugeinrichtung
(Absaugschlauch) durchgeführt werden.
Die Anlage läuft parallel zur Fahrbahn in einem Abstand
zwischen ca. 150 cm bis ca. 300 cm vom Fahrbahnrand.
Sie liegt von ca. 20 cm bis 200 cm unter
Fahrbahnniveau. Am Fahrbahnrand befinden sich
Leitpfosten im üblichen Abstand.
Eine Leiteinrichtung (Schutzplanken) sind nicht
vorhanden.

Im EP sind sämtliche Kosten aller Art (Personal-,
Gerätekosten, Entsorgungskosten und dergleichen)
einzurechnen.
Entlohnt wird die gesäuberte Anlage wie beschreiben in
fertiger Arbeit pro lfd.-Meter.

Gesondert vergütet, wenn erforderlich, folgende
Positionen:
- stationärer Amphibienschutz freimähen
- Hecken entfernen
- Lichtraumprofil freischneiden
- Betonrinne reinigen
Verkehrssicherung wird ebenfalls gesondert vergütet.
Menge: 2400,000 m

**00.01.0007 Verrechnungssatz für Arbeitskraft**
Einsatz einer zusätzlichen Arbeitskraft in Bereichen,
welche von den üblichen Positionen nicht erfasst
wurden, die auf besondere Weisung des AG eingesetzt
wird.
Im Stundensatz sind alle Lohnnebenkosten einzurechnen.
Menge: 10,000 h

**00.01.0008 Verrechnungssatz für Kleingeräte**
Einsatz eines Freischneiders, einer Motorsäge, eines
Rasenmähers oder der gleichen als Arbeitsgerät der
zusätzlichen Arbeitskraft.
Einzurechnen sind alle notwendigen Betriebskosten,
sowie sonstige nur mögliche Aufwendungen.
Abgerechnet wird pro Stunde Einsatz der Maschine.
Menge: 5,000 h

**00.01.0009 Verrechnungssatz für LKW bis 7,49 t**
Einsatz eines Kleinlasters von 5,00 t bis 7,49 t
einschließlich Bediener auf Weisung des AG.
Transport von Materialien welcher nicht durch die wie
vor aufgeführten Positionen abgedeckt sind.
Der Nachweis der Zeit erfolgt über die Tachoscheibe.
Der Bediener ist gleichzeit als Arbeitskraft zur Be-
und Endladung bei möglichen Transportmaterialien
beinhaltet.
Alle Kosten für den LKW, wie Betriebsmittel,
Kfz-Steuer, Kfz-Verssicherung usw. sowie alle Kosten
für den Bediener, wie Lohnnebenkosten usw., sind
einzurechnen.
Die Vergütung erfolgt nach Stundenaufwand.
Menge: 5,000 h

*Hinweis*
Zu allen Regelplänen sind jeweils 30 Kegel (min. 0,50
m. Höhe) einzurechnen. Baken können durch Kegel ersetzt
werden.

#### Unterabschnitt 00.02 Verkehrssicherung Landesstraßen

**00.02.0001 Regelplan C II/1 bis 4 Std.**
Verkehrssicherung an Arbeitsstellen von kürzerer Dauer
aufstellen, beseitigen, vorhalten, warten und betreiben. Vorübergehende Sicherungsmaßnahmen durchführen.
Nach RSA, Regelplan 'C II / 1'
Für stationäre Arbeitsstelle von einer Anlagenlänge bis
zu 1.500 Meter.
Umstellungen im Verlauf einer Anlage sind einzurechnen.
Gleiches gilt für's umstellen zur gegenüberliegenden
Straßenseite zur dortigen parallel verlaufenden Anlage.
Dauer der Verkehrsführung bis 4 Std.
Bei Tageslicht.
Menge: 6,000 St
Zuordnung: 105

**00.02.0002 Regelplan C II/1 bis 8 Std.**
Verkehrssicherung an Arbeitsstellen von kürzerer Dauer
aufstellen, beseitigen, vorhalten, warten und betreiben. Vorübergehende Sicherungsmaßnahmen durchführen.
Nach RSA, Regelplan 'C II / 1'
Für stationäre Arbeitsstelle von einer Anlagenlänge bis
zu 1.500 Meter.
Umstellungen im Verlauf einer Anlage sind einzurechnen.
Gleiches gilt für's umstellen zur gegenüberliegenden
Straßenseite zur dortigen parallel verlaufenden Anlage.
Dauer der Verkehrsführung bis 8 Std.
Bei Tageslicht.
Menge: 6,000 St
Zuordnung: 105

**00.02.0003 Regelplan C II/4 bis 4 Std.**
Verkehrssicherung an Arbeitsstellen von kürzerer Dauer
aufstellen, beseitigen, vorhalten, warten und betreiben. Vorübergehende Sicherungsmaßnahmen durchführen.
Nach RSA, Regelplan 'C II/4'
Für stationäre Arbeitsstelle von einer Anlagenlänge bis
zu 1.500 Meter.
Umstellungen im Verlauf einer Anlage sind einzurechnen.
Gleiches gilt für's umstellen zur gegenüberliegenden
Straßenseite zur dortigen parallel verlaufenden Anlage.
Dauer der Verkehrsführung bis 4 Std.
Bei Tageslicht.
Menge: 24,000 St
Zuordnung: 105

**00.02.0004 Regelplan C II/4 bis 8 Std.**
Verkehrssicherung an Arbeitsstellen von kürzerer Dauer
aufstellen, beseitigen, vorhalten, warten und betreiben. Vorübergehende Sicherungsmaßnahmen durchführen.
Nach RSA, Regelplan 'C II/4'
Für stationäre Arbeitsstelle von einer Anlagenlänge bis
zu 1.500 Meter.
Umstellungen im Verlauf einer Anlage sind einzurechnen.
Gleiches gilt für's umstellen zur gegenüberliegenden
Straßenseite zur dortigen parallel verlaufenden Anlage.
Dauer der Verkehrsführung bis 8 Std.
Bei Tageslicht.
Menge: 6,000 St
Zuordnung: 105

**00.02.0005 Verkehrszeichen aufstellen**
Verkehrszeichen, wie VZ 123 an Arbeitsstsellen von
kürzerer Dauer aufstellen, beseitigen, vorhalten,
warten und betreiben.
Aufstellvorrichtung nach statischen Erfordernissen mit
Fußplattenträger.
Abgerechnet wird pro VZ und Tag.
Menge: 6,000 St

#### Unterabschnitt 00.03 Amphibienschutzanlagen Bund

**00.03.0001 Trasse freimähen**
Trasse zum Aufbau des mobilen Amphibienzauns freimähen.
Trassenbreite = 2,00 Meter

Bodennaher Schnitt von Gräser, Ausschüsse von Gehölzen
bis zu einem Durchmesser von 1,00 cm, aufkommende
Dornenhecken von Weißdorn, Schwarzdorn und dergleichen
bis zu einer Wuchshöhe von 1,25 Meter.

Einsatz von Mähgeräten aller Art, auch Mulcher.

Das Mäh-, bzw. Mulchgut ist so zu verteilen, dass die
Trasse des Amphienzauns frei von Schnittgut ist.

Im Einheitspreis sind alle Personal-, sowie
Gerätekosten einzurechnen.
Abgerechnet wird der lfd.-Meter.
Menge: 960,000 m2

**00.03.0002 Hecken entfernen**
Hecken und Büsche punktuell oder flächig entfernen,
die in das Lichtraumprofil von Amphibienanlagen ragen.
Dies können sein: Schwarzdorn, Weißdorn, Haselnus,
Weidenausschläge und dergleichen.
Höhe = bis 3,00 Meter
Es wird flächig abgerechnet.
Zur Flächenermittlung sind die äußerten Punkte einer
Hecke, bzw. Busches (welche entfernt werden) maßgebend.

Der Gehölzschnitt geht in Eigentum des AN über und ist
von der Baustelle zu entfernen.

Einzusetzende Maschinen sind Motorsägen,
Freischneidgeräte usw.

Im Einheitspreis sind alle Personal-, sowie
Gerätekosten einzurechnen.
Menge: 135,000 m2

**00.03.0003 Betonrinne reinigen**
Betonrinne für Amphibien mit befahrbarer
Gitterrostabdeckung reinigen.

Abgerechnet wird der lfd.-Meter.
Menge: 25,000 m

**00.03.0004 stationärer Amphibiensch. reinigen**
Zustand der stationären Amphibienschutzanlage an
Landstraßen auf seine Funktionstüchtigkeit überprüfen
und reinigen.
Laub, Äste und sonstige funktionshindernde Gegenstände
in händiger Arbeit unter Einsatz von handgeführten
Werkzeugen, wie 2-Hand-Heppe, Gartenrechen usw.
entfernen.
Kleinere Instandsetzungsarbeiten, die ohne größere
Gerätschaften durchführbar sind, erledigen.
Größere Schäden sind aufzunehmen und der zuständigen
SAM / SM unverzüglich zu melden.
Abgerechnet wird der kontrollierte, bzw. gereinigte
lfd.-Meter einer Anlage.
Menge: 150,000 m

**00.03.0011 Klapp-VZ auf- oder zuklappen**
Verkehrszeichen, wie 101, 1006-37 usw. welches in Bezug
zur Amphibienwanderung steht, auf- oder zuklappen.
Eine Steighilfe, wie z.B. Leiter, ist vorzuhalten.
Anweisung erfolgt durch den AG. Abgerechent wird pro
auf- oder zugeklapptes VZ.
Menge: 6,000 St

**00.03.0012 Verrechnungssatz für Arbeitskraft**
Einsatz einer zusätzlichen Arbeitskraft in Bereichen,
welche von den üblichen Positionen nicht erfasst
wurden, die auf besondere Weisung des AG eingesetzt
wird.
Im Stundensatz sind alle Lohnnebenkosten einzurechnen.
Menge: 5,000 h

**00.03.0013 Verrechnungssatz für Kleingeräte**
Einsatz eines Freischneiders, einer Motorsäge, eines
Rasenmähers oder der gleichen als Arbeitsgerät der
zusätzlichen Arbeitskraft.
Einzurechnen sind alle notwendigen Betriebskosten,
sowie sonstige nur mögliche Aufwendungen.
Abgerechnet wird pro Stunde Einsatz der Maschine.
Menge: 5,000 h

**00.03.0014 Verrechnungssatz für LKW bis 7,49 t**
Einsatz eines Kleinlasters von 5,00 t bis 7,49 t
einschließlich Bediener auf Weisung des AG.
Transport von Materialien welcher nicht durch die wie
vor aufgeführten Positionen abgedeckt sind.
Der Nachweis der Zeit erfolgt über die Tachoscheibe.
Der Bediener ist gleichzeit als Arbeitskraft zur Be-
und Endladung bei möglichen Transportmaterialien
beinhaltet.
Alle Kosten für den LKW, wie Betriebsmittel,
Kfz-Steuer, Kfz-Verssicherung usw. sowie alle Kosten
für den Bediener, wie Lohnnebenkosten usw., sind
einzurechnen.
Die Vergütung erfolgt nach Stundenaufwand.
Menge: 5,000 h

*Hinweis*
Zu allen Regelplänen sind jeweils 30 Kegel (min. 0,50
m. Höhe) einzurechnen. Baken können durch Kegel ersetzt
werden.

#### Unterabschnitt 00.04 Verkehrssicherung Bundesstraßen

**00.04.0001 Regelplan C II/4 bis 8 Std.**
Verkehrssicherung an Arbeitsstellen von kürzerer Dauer
aufstellen, beseitigen, vorhalten, warten und betreiben. Vorübergehende Sicherungsmaßnahmen durchführen.
Nach RSA, Regelplan 'C II/4'
Für stationäre Arbeitsstelle von einer Anlagenlänge bis
zu 1.500 Meter.
Umstellungen im Verlauf einer Anlage sind einzurechnen.
Gleiches gilt für's umstellen zur gegenüberliegenden
Straßenseite zur dortigen parallel verlaufenden Anlage.
Dauer der Verkehrsführung bis 8 Std.
Bei Tageslicht.
Menge: 1,000 St
Zuordnung: 105

**00.04.0002 Regelplan C II/4 bis 4 Std.**
Verkehrssicherung an Arbeitsstellen von kürzerer Dauer
aufstellen, beseitigen, vorhalten, warten und betreiben. Vorübergehende Sicherungsmaßnahmen durchführen.
Nach RSA, Regelplan 'C II/4'
Für stationäre Arbeitsstelle von einer Anlagenlänge bis
zu 1.500 Meter.
Umstellungen im Verlauf einer Anlage sind einzurechnen.
Gleiches gilt für's umstellen zur gegenüberliegenden
Straßenseite zur dortigen parallel verlaufenden Anlage.
Dauer der Verkehrsführung bis 4 Std.
Bei Tageslicht.
Menge: 1,000 St
Zuordnung: 105

**00.04.0003 Verkehrszeichen aufstellen**
Verkehrszeichen, wie VZ 123 an Arbeitsstsellen von
kürzerer Dauer aufstellen, beseitigen, vorhalten,
warten und betreiben.
Aufstellvorrichtung nach statischen Erfordernissen mit
Fußplattenträger.
Abgerechnet wird pro VZ und Tag.
Menge: 4,000 St

**00.04.0004 Regelplan C II/1 bis 4 Std.**
Verkehrssicherung an Arbeitsstellen von kürzerer Dauer
aufstellen, beseitigen, vorhalten, warten und betreiben. Vorübergehende Sicherungsmaßnahmen durchführen.
Nach RSA, Regelplan 'C II / 1'
Für stationäre Arbeitsstelle von einer Anlagenlänge bis
zu 1.500 Meter.
Umstellungen im Verlauf einer Anlage sind einzurechnen.
Gleiches gilt für's umstellen zur gegenüberliegenden
Straßenseite zur dortigen parallel verlaufenden Anlage.
Dauer der Verkehrsführung bis 4 Std.
Bei Tageslicht.
Menge: 2,000 St
Zuordnung: 105

**00.04.0005 Regelplan C II/1 bis 8 Std.**
Verkehrssicherung an Arbeitsstellen von kürzerer Dauer
aufstellen, beseitigen, vorhalten, warten und betreiben. Vorübergehende Sicherungsmaßnahmen durchführen.
Nach RSA, Regelplan 'C II / 1'
Für stationäre Arbeitsstelle von einer Anlagenlänge bis
zu 1.500 Meter.
Umstellungen im Verlauf einer Anlage sind einzurechnen.
Gleiches gilt für's umstellen zur gegenüberliegenden
Straßenseite zur dortigen parallel verlaufenden Anlage.
Dauer der Verkehrsführung bis 8 Std.
Bei Tageslicht.
Menge: 2,000 St
Zuordnung: 105

#### Unterabschnitt 00.05 Materialbeschaffung Land

**00.05.0001 Halteklip liefern**
Halteklip zum Bau eines mobilen Amphibienschutzzaunes
zur Befestigung der Folienbahn am Haltepfosten liefern.
(nach System Fa. Karl Martin).
Montage wird gesondert mit dem Zaunbau vergütet.
Menge: 2000,000 St
Zuordnung: 105

**00.05.0002 Heringe liefern**
Hering einschließlich Seil aus V2A zur seitlichen
Abspannung eines mobilen Amphibienschutzzaunes liefern.
Hering Mindestlänge 300 mm und feuerverzinkt.
Halteseil mit 2 Schlaufen, an jedem Ende eine,
Mindestlänge 3,00 Meter.
Montage wird gesondert mit dem Zaunbau vergütet.
Menge: 50,000 St
Zuordnung: 105

**00.05.0003 Kröten-Fangeimer liefern**
Reptilien-/Amphibieneimer liefern, mit passendem
Deckel.
Boden des Eimers gelocht (mindestens 10 Bohrlöcher,
Durchmesser 3mm).
Eimer aus witterungsbeständigem, lebensmittelechtem
Kunststoff.
Eimer mit Fassungsvermögen zwischen 10 und 20L.
Form rechteckig.
Eimer nicht selbstentleerend.
Das ausbringen (eingraben) der Eimer wird gesondert
vergütet.
Menge: 270,000 St
Zuordnung: 105

**00.05.0004 Amphibienschutzfolie liefern**
Folie zum Bau eines mobilen Amphibienschutzzaunes
liefern.
Material des Absperrzauns (Folienbahn)
- undurchsichtig
- wetterfest
- UV-stabil
- reißfest
- grün
Breite der Folienbahn: 0,50 m
Rollenlänge:  50,00 m
Aufbau wird gesondert vergütet.
Menge: 250,000 m
Zuordnung: 105

**00.05.0005 Haltepfosten liefern**
Haltepfosten zum Bau eines mobilen
Amphibienschutzzaunes liefern.
Haltepfosten oben 45° abgewinkelt mit Haltekeil.
Feuerverzinkte Ausführung.
Montage wird gesondert mit dem Zaunbau vergütet.
Menge: 100,000 St
Zuordnung: 105

**00.05.0006 Haltekeile liefern**
Zusätzliche Haltekeile für Haltepfosten der OZ
00.05.0005 liefern.
Menge: 500,000 St
Zuordnung: 105

USt %: 19,00
